# HAFI Beschläge - Ausschreibungstexte
Leistungsbeschreibung (GAEB DA XML 3.1, DA81)
Erstellt mit: GaebWriter V3.7, GaebWriter, 20.02.2019

## HAFI Beschläge GmbH
Datum: 12.02.2019

### Gewerk 1 Objektbeschläge Klasse 4

#### Titel 1.3 Flush Line Rosettengarnitur eckig

**1.3.1 HAFI Flush 218L RR PZ**
HAFI Flush 218L RR PZ

HAFI Flush Line Design 218L Rosetten-Drückergarnitur
PZ, Edelstahl matt gebürstet
Standardtürstärke: 36 - 49 mm, 8 mm Vierkantstift

Rosettengarnitur mit fest-drehbar montierten
Türdrückern auf Metallgrundrosette mit Federvorspannung
für 0°-Stellung des Drückers, Randhöhe der Rosette 4,0
mm. Verdeckte, durchgehende Verschraubung der
Grundrosetten mit Schnellmontage durch "Push-Click"-
Funktion. Zusätzliche Verschraubung der Türdrücker
mittels Madenschrauben M6 auf Vierkantstift zur
optimalen Fixierung der Türdrücker. Freies Spiel und
freie Winkelbewegung < 1,0 mm.

Zertifiziert nach DIN EN 1906 Klassifizierungsschlüssel
| 4 | 7 | - | B | 1 | 4 | 0 | B |
Nachweis gemäß Prüfzertifikat

Ausführung beidseitig mit Drücker HAFI Design 218L auf
eckigen Design-Rosetten 880, PZ-gelocht

Herstellernachweis:
HAFI Beschläge GmbH, Weissinger Str. 16, D-89275
Elchingen
Telefon +49 (0) 7308 / 9604-0, Fax +49 (0) 7308 /
9604-15
info@hafi.de, www.hafi.de  oder gleichwertig
Einheit: Stck
Produkt:
  Artikel:
    Artikelkurztext: HAFI Flush 218L RR PZ
