# HAFI Beschläge - Ausschreibungstexte
Leistungsbeschreibung (GAEB DA XML 3.1, DA81)
Erstellt mit: GaebWriter V3.7, GaebWriter, 26.09.2019

## HAFI Beschläge GmbH
Datum: 12.02.2019

### Gewerk 1 Objektbeschläge Klasse 4

#### Titel 1.3 Flush Line Rosettengarnitur rund

**1.3.1 HAFI Flush 245XXL PZ BLIND einseitig**
HAFI Flush 245XXL PZ BLIND einseitig

HAFI Flush Line Design 245XXL
Hebeschiebetürgriff BLIND,
10 mm Vierkantstift
Edelstahl matt gebürstet

Edelstahl-Hebeschiebetürgriff fest-drehbar montiert
mit 180° Rastung oder alternativ 90° Rastung und
flächenbündigem Deckschild.
Unsichtbare, verdeckte Verschraubung des Grundschildes.
Schnellmontage durch "Push-Push"-Funktion.
Zusätzliche Verschraubung des Türgriffes mittels
Madenschraube M6 auf Vierkantstift zur optimalen
Fixierung des Türgriffes.

Ausführung Hebeschiebetürgriff HAFI Design 245XXL
auf rundem Kurzschild 460, BLIND

Herstellernachweis:
HAFI Beschläge GmbH
Weißinger Str. 16
89275 Elchingen
Telefon +49 (0) 7308 / 9604-0
Fax +49 (0) 7308 / 9604-15
info@hafi.de, www.hafi.de oder gleichwertig
Einheit: Stck
Produkt:
  Artikel:
    Artikelkurztext: HAFI Flush 245XXL PZ BLIND einseitig
