# HAFI Beschläge - Ausschreibungstexte
Leistungsbeschreibung (GAEB DA XML 3.1, DA81)
Erstellt mit: GaebWriter V3.7, GaebWriter, 30.09.2019

## HAFI Beschläge GmbH
Datum: 12.02.2019

### Gewerk 1 Objektbeschläge Klasse 4

#### Titel 1.3 Flush Line Rosettengarnitur oval

**1.3.1 HAFI Flush 311P Wechsel PZ EN179**
HAFI Flush Line Vollblatttüren 311P-280 870/871 PZ
EN179

HAFI Flush Line Design 311P Rosetten-
Wechselgarnitur PZ für Vollblatttüren als
Notausgangsverschluss, Edelstahl matt gebürstet

Standardtürstärke: 37 - 44 mm, 9 mm Vierkantstift

Edelstahl-Rosettengarnitur mit fest-drehbar montierten
Türdrückern auf Metallgrundrosette mit Federvorspannung
für 0°-Stellung des Drückers, Randhöhe der Rosetten 4
mm. Verdeckte, durchgehende Verschraubung der
Grundrosetten mit Schnellmontage durch "Push-Click"-
Funktion. Zusätzliche Verschraubung der Türdrücker
mittels Madenschrauben M6 auf Vierkantstift zur
optimalen Fixierung der Türdrücker.

Freies Spiel und freie Winkelbewegung < 1,0 mm.

Zertifiziert nach DIN EN 1906 Klassifizierungsschlüssel
| 4 | 7 | - | B | 1 | 4 | 0 | B |
Nachweis gemäß Prüfzertifikat

Für Notausgangsverschlüsse zertifiziert nach
DIN EN 179.

Ausführung Drücker HAFI Design 311P und
flacher Knopf HAFI Design 280
auf runden Design-Rosetten 870 und
runden Schlüsselrosetten 871, PZ-gelocht.

Herstellernachweis:
HAFI Beschläge GmbH
Weißinger Str. 16
89275 Elchingen
Telefon +49 (0) 7308 / 9604-0
Fax +49 (0) 7308 / 9604-15
info@hafi.de, www.hafi.de oder gleichwertig
Einheit: Stck
Produkt:
  Artikel:
    Artikelkurztext: HAFI Flush 311P Wechsel PZ EN179
