# HAFI Beschläge - Ausschreibungstexte
Leistungsbeschreibung (GAEB DA XML 3.1, DA81)
Erstellt mit: GaebWriter V3.7, GaebWriter, 23.09.2019

## HAFI Beschläge GmbH
Datum: 12.02.2019

### Gewerk 1 Objektbeschläge Klasse 4

#### Titel 1.1 Private Line Rosettengarnitur rund

**1.1.1 HAFI Private 207 RR PZ Wechsel**
HAFI Private 207 RR PZ Wechsel

HAFI Private Line Design 207 Rosetten-Wechselgarnitur
PZ für Vollblatttüren,
Edelstahl matt gebürstet

Standardtürstärke: 37 - 52 mm, 8 mm Vierkantstift

Edelstahl-Rosettengarnitur mit fest-drehbar montierten
Türdrückern mit zweigeteilten, runden, radial
geschliffenen Design-Deckrosetten und
Hochhaltefedermechanismus. Verdeckte, durchgehende
Verschraubung der Grundrosetten mit eingesetzten
Gewindenocken M4 Gewinde. Zusätzliche Verschraubung der
Türdrücker mittels Madenschrauben M6 auf Vierkantstift
zur optimalen Fixierung der Türdrücker.

Zertifiziert nach DIN EN 1906 Klassifizierungsschlüssel
| 3 | 7 | - | 0 | 1 | 4 | 0 | A/B |
Nachweis gemäß Prüfzertifikat

Ausführung Drücker HAFI Design 207 und
flacher Knopf HAFI Design 280
auf runden zweigeteilten Design-Rosetten 830 und
runden Schlüsselrosetten 831, PZ-gelocht.

Herstellernachweis:
HAFI Beschläge GmbH
Weißinger Str. 16
89275 Elchingen
Telefon +49 (0) 7308 / 9604-0
Fax +49 (0) 7308 / 9604-15
info@hafi.de, www.hafi.de oder gleichwertig
Einheit: Stck
Produkt:
  Artikel:
    Artikelkurztext: HAFI Private 207 RR PZ Wechsel
