# HAFI Beschläge - Ausschreibungstexte
Leistungsbeschreibung (GAEB DA XML 3.1, DA81)
Erstellt mit: GaebWriter V3.7, GaebWriter, 23.09.2019

## HAFI Beschläge GmbH
Datum: 12.02.2019

### Gewerk 1 Objektbeschläge Klasse 4

#### Titel 1.1 Private Line Rosettengarnitur eckig

**1.1.1 HAFI Private 208 RR PZ WC**
HAFI Private 208 RR PZ WC

HAFI Private Line Design 208 Rosetten-WC-Garnitur
für Vollblatttüren,
Edelstahl matt gebürstet

Standardtürstärke: 37 - 52 mm, 8 mm Vierkantstift

Edelstahl-Rosettengarnitur mit fest-drehbar montierten
Türdrückern mit eckigen Design-Deckrosetten und
Hochhaltefedermechanismus.
Verdeckte, durchgehende Verschraubung der Grundrosetten
mit eingesetzten Gewindenocken M4 Gewinde. Zusätzliche
Verschraubung der Türdrücker mittels Madenschrauben M6
auf Vierkantstift zur optimalen Fixierung der
Türdrücker.

Zertifiziert nach DIN EN 1906 Klassifizierungsschlüssel
| 3 | 7 | - | 0 | 1 | 4 | 0 | A/B |
Nachweis gemäß Prüfzertifikat

Ausführung beidseitig mit Drücker HAFI Design 208
auf eckigen Design-Rosetten 840 und
WC-Verriegelung HAFI Design 843/842
mit rot/weiß-Anzeige.

Herstellernachweis:
HAFI Beschläge GmbH
Weißinger Str. 16
89275 Elchingen
Telefon +49 (0) 7308 / 9604-0
Fax +49 (0) 7308 / 9604-15
info@hafi.de, www.hafi.de oder gleichwertig
Einheit: Stck
Produkt:
  Artikel:
    Artikelkurztext: HAFI Private 208 RR PZ WC
