# HAFI Beschläge - Ausschreibungstexte
Leistungsbeschreibung (GAEB DA XML 3.1, DA81)
Erstellt mit: GaebWriter V3.7, GaebWriter, 11.09.2019

## HAFI Beschläge GmbH
Datum: 12.02.2019

### Gewerk 1 Objektbeschläge Klasse 4

#### Titel 1.1 Public Line Rosettengarnitur oval

**1.1.1 HAFI Profiltür 252 Standflügel**
HAFI Profiltür 252 Standflügel

HAFI Public Line Design 252 Profilrahmen-
Standflügelgarnitur in Feuerschutzausführung,
Edelstahl matt gebürstet

9 mm Vierkantstift

Edelstahl-Türdrückergarnitur mit fest-drehbar
montierten Türdrückern auf eckiger Metallgrundrosette
mit Federunterstützung, rechts/links verwendbar.
Verdeckte Verschraubung der Grundrosetten.
Zusätzliche Verschraubung der Türdrücker mittels
Madenschrauben M6 auf gehärtetem Vierkantstift
zur optimalen Fixierung der Türdrücker.

Zertifiziert nach DIN EN 1906 Klassifizierungsschlüssel
| 4 | 7 | - | B | 1 | 5 | 0 | A |
Nachweis gemäß Prüfzertifikat

In Feuerschutzausführung zertifiziert nach DIN 18273.

Ausführung als Halb-Garnitur mit Drücker HAFI Design
252 auf ovaler Rosette 788 einseitig, mit
gegenüberliegender ovaler Blindrosette, ohne
Schlüsselrosetten.

Herstellernachweis:
HAFI Beschläge GmbH
Weißinger Str. 16
89275 Elchingen
Telefon +49 (0) 7308 / 9604-0
Fax +49 (0) 7308 / 9604-15
info@hafi.de, www.hafi.de oder gleichwertig
Einheit: Stck
Produkt:
  Artikel:
    Artikelkurztext: HAFI Profiltür 252 Standflügel
