# HAFI Beschläge - Ausschreibungstexte
Leistungsbeschreibung (GAEB DA XML 3.1, DA81)
Erstellt mit: GaebWriter V3.7, GaebWriter, 26.09.2019

## HAFI Beschläge GmbH
Datum: 12.02.2019

### Gewerk 1 Objektbeschläge Klasse 4

#### Titel 1.3 Flush Line Rosettengarnitur rund

**1.3.1 HAFI Public Line 202XXL PZ beiseitig**
HAFI Public Line 202XXL PZ beidseitig

HAFI Public Line Design 202XXL
Hebeschiebetürgriff-Garnitur PZ,
10 mm Vierkantstift
Edelstahl matt gebürstet

Edelstahl-Hebeschiebetürgriff-Garnitur mit
fest-drehbar montierten Hebeschiebetürgriffen mit
180° Rastung oder alternativ 90° Rastung.
Verdeckte, durchgehende Verschraubung der
Grundschilder mit eingesetzten M5-Gewinde.
Zusätzliche Verschraubung der Türgriffe
mittels Madenschraube M6 auf Vierkantstift zur
optimalen Fixierung der Türgriffe.

Ausführung beidseitig mit
Hebeschiebetürgriff HAFI Design 202XXL
auf runden Kurzschildern 450, PZ-gelocht,
Lochabstand 69 mm.

Herstellernachweis:
HAFI Beschläge GmbH
Weißinger Str. 16
89275 Elchingen
Telefon +49 (0) 7308 / 9604-0
Fax +49 (0) 7308 / 9604-15
info@hafi.de, www.hafi.de oder gleichwertig
Einheit: Stck
Produkt:
  Artikel:
    Artikelkurztext: HAFI Public Line 202XXL PZ beiseitig
