# HAFI Beschläge - Ausschreibungstexte
Leistungsbeschreibung (GAEB DA XML 3.1, DA81)
Erstellt mit: GaebWriter V3.7, GaebWriter, 19.09.2019

## HAFI Beschläge GmbH
Datum: 12.02.2019

### Gewerk 1 Objektbeschläge Klasse 4

#### Titel 1.1 Public Line Rosettengarnitur eckig

**1.1.1 HAFI Public 227 RR PZ Wechsel FS**
HAFI Public 227 RR PZ Wechsel FS

HAFI Public Line Design 227 Rosetten-Wechselgarnitur
PZ für Vollblatttüren in Feuerschutzausführung,
Edelstahl matt gebürstet

Standardtürstärke: 36 - 49 mm, 9 mm Vierkantstift

Edelstahl-Rosettengarnitur mit fest-drehbar montierten
Türdrückern auf Metallgrundrosette mit Federvorspannung
für 0°-Stellung des Drückers und integriertem
Präzisionskugellager zur optimalen Absorbierung axialer
und radialer Kräfte bei vielbegangenen Türen.
Verdeckte, durchgehende Verschraubung der Grundrosetten
mit eingesetzten Gewindenocken M5 Gewinde. Zusätzliche
Verschraubung der Türdrücker mittels Madenschrauben M6
auf Vierkantstift zur optimalen Fixierung der
Türdrücker.

Freies Spiel und freie Winkelbewegung < 1,0 mm.

Zertifiziert nach DIN EN 1906 Klassifizierungsschlüssel
| 4 | 7 | - | B | 1 | 5 | 0 | A/B* |
Nachweis gemäß Prüfzertifikat

In Feuerschutzausführung zertifiziert nach DIN 18273.

Ausführung Drücker HAFI Design 227 und
flacher Knopf HAFI Design 283
auf eckigen Design-Rosetten 840 und
eckigen Schlüsselrosetten 841, PZ-gelocht.

Herstellernachweis:
HAFI Beschläge GmbH
Weißinger Str. 16
89275 Elchingen
Telefon +49 (0) 7308 / 9604-0
Fax +49 (0) 7308 / 9604-15
info@hafi.de, www.hafi.de oder gleichwertig
Einheit: Stck
Produkt:
  Artikel:
    Artikelkurztext: HAFI Public 227 RR PZ Wechsel FS
