# HAFI Beschläge - Ausschreibungstexte
Leistungsbeschreibung (GAEB DA XML 3.1, DA81)
Erstellt mit: GaebWriter V3.7, GaebWriter, 24.09.2019

## HAFI Beschläge GmbH
Datum: 12.02.2019

### Gewerk 1 Objektbeschläge Klasse 4

#### Titel 1.1 Public Line Fenstergriffgarnitur rund

**1.1.1 HAFI Public 253 RR**
HAFI Public 253 RR

HAFI Public Line Design 253 Fenstergriff
7 mm Vierkantstift, ganzflächig abdeckende ovale
Rosette, Edelstahl matt gebürstet

Edelstahl-Fenstergriff fest-drehbar montiert 360°
drehbar mit 90° Rastung auf ovaler Grundrosette.
Unsichtbare Befestigung mit stabilisierenden
Stütznocken Durchmesser 10 mm. Verschraubung der
Grundrosette mittels Gewindeschrauben M5 (nicht im
Lieferumfang), Entfernung der Befestigungspunkte 43 mm.

Ausführung gemäß DIN 18267 bzw. DIN EN 13126-3.

Ausführung Fenstergriff HAFI Design 253
auf ovaler Rosette 430
Stiftlänge 24 mm vorstehend.

Ausführung Fenstergriff HAFI Design 253
auf ovaler Rosette 430
Stiftlänge 30 mm vorstehend.

Ausführung Fenstergriff HAFI Design 253
auf ovaler Rosette 430
Stiftlänge 32 mm vorstehend.

Ausführung Fenstergriff HAFI Design 253
auf ovaler Rosette 430
Stiftlänge 35 mm vorstehend.

Ausführung Fenstergriff HAFI Design 253
auf ovaler Rosette 430
Stiftlänge 38 mm vorstehend.

Herstellernachweis:
HAFI Beschläge GmbH
Weißinger Str. 16
89275 Elchingen
Telefon +49 (0) 7308 / 9604-0
Fax +49 (0) 7308 / 9604-15
info@hafi.de, www.hafi.de oder gleichwertig
Einheit: Stck
Produkt:
  Artikel:
    Artikelkurztext: HAFI Public 253 RR
