# HAFI Beschläge - Ausschreibungstexte
Leistungsbeschreibung (GAEB DA XML 3.1, DA81)
Erstellt mit: GaebWriter V3.7, GaebWriter, 19.02.2019

## HAFI Beschläge GmbH
Datum: 12.02.2019

### Gewerk 1 Objektbeschläge Klasse 4

#### Titel 1.1 Public Line Rosettengarnitur rund

**1.1.1 HAFI Public 225 RR Wechsel PZ**
HAFI Public 225 RR Wechsel PZ

HAFI Public Line Design 225 Rosetten-Wechselgarnitur
PZ, Edelstahl matt gebürstet

Standardtürstärke: 36 - 49 mm, 8 mm Vierkantstift

Rosettengarnitur mit fest-drehbar montierten
Türdrückern auf Metallgrundrosette mit Federvorspannung
für 0°-Stellung des Drückers und integriertem
Präzisionskugellager zur optimalen Absorbierung axialer
und radialer Kräfte bei vielbegangenen Türen.
Verdeckte, durchgehende Verschraubung der Grundrosetten
mit eingesetzten Gewindenocken M5 Gewinde. Zusätzliche
Verschraubung der Türdrücker mittels Madenschrauben M6
auf Vierkantstift zur optimalen Fixierung der
Türdrücker.

Freies Spiel und freie Winkelbewegung < 1,0 mm.

Zertifiziert nach DIN EN 1906 Klassifizierungsschlüssel

| 4 | 7* | - | B1 | 1 | 5 | 0 | B |

Nachweis gemäß Prüfzertifikat
*Erweiterung der Dauerfunktionseigenschaft auf
1.000.000 Bewegungszyklen.

Ausführung Drücker HAFI Design 225

und flacher Knopf
HAFI Design 280 auf runden Design-Rosetten 830, PZ-
gelocht

Herstellernachweis:
HAFI Beschläge GmbH, Weissinger Str. 16, D-89275
Elchingen
Telefon +49 (0) 7308 / 9604-0, Fax +49 (0) 7308 / 9604-
15
info@hafi.de, www.hafi.de - oder gleichwertig
Einheit: Stck
Produkt:
  Artikel:
    Artikelkurztext: HAFI Public 225 RR Wechsel PZ
