# HAFI Beschläge - Ausschreibungstexte
Leistungsbeschreibung (GAEB DA XML 3.1, DA81)
Erstellt mit: GaebWriter V3.7, GaebWriter, 13.03.2019

## HAFI Beschläge GmbH
Datum: 12.02.2019

### Gewerk 1 Objektbeschläge Klasse 4

#### Titel 1.1 Public Line Rosettengarnitur oval

**1.1.1 HAFI Profiltür 327 RO Standflügel**
HAFI Profiltür 327 RO Standflügel

HAFI Standflügelgarnitur für Profil-Rahmentüren in
Objektausführung Design 327 auf Ovalrosetten PZ für
Feuerschutztüren, Edelstahl matt gebürstet 9 mm
Vierkantstift

2 Stück Türdrückerlochteile fest-drehbar montiert auf
ovaler Metallgrundrosette mit Federvorspannung für 0°-
Stellung des Drückers. Verdeckte Verschraubung der
Grundrosetten. Zusätzliche Verschraubung der Türdrücker
mittels Madenschrauben M6 auf gehärtetem Vierkantstift
8 mm zur optimalen Fixierung der Türdrücker.
Freies Spiel und freie Winkelbewegung < 1,0 mm.

Zertifiziert nach DIN EN 1906 Klassifizierungsschlüssel
| 4 | 7* | - | B | 1 | 5 | 0 | B |
Nachweis gemäß Prüfzertifikat
*Erweiterung der Dauerfunktionseigenschaft auf
1.000.000 Bewegungszyklen.

In Feuerschutzausführung zertifiziert nach DIN 18273.

Ausführung als Halb-Garnitur mit Drücker HAFI Design
327 auf Ovalrosetten 788, mit gegenüberliegender
ovaler Blindrosette, ohne Scchlüsselrosetten

Herstellernachweis:
HAFI Beschläge GmbH, Weissinger Str. 16, D-89275
Elchingen
Telefon +49 (0) 7308 / 9604-0, Fax +49 (0) 7308 / 9604-
15
info@hafi.de, www.hafi.de - oder gleichwertig
Einheit: Stck
Produkt:
  Artikel:
    Artikelkurztext: HAFI Profiltür 327 RO Standflügel
